# Muster-Leistungsbeschreibung
Leistungsbeschreibung (GAEB 90, DA81)
Währung: EUR

## Güllebehälter & -kanäle
Datum: 18.12.25

### Titel 00001 Vorbemerkungen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

### Titel 00002 Leistungspositionen

**00002.0001 Untergrunduntersuchung von Wandflächen**
Zur Untersuchung sind u. a.
durchzuführen.

a) visuell, auf Verschmutzungen,
  Absandungen und Risse
b) Abklopfen auf Hohlstellen und
  Gefügelockerungen
c) Messen der Druck-
  und Haftzugfestigkeiten
d) Messen des Feuchtigkeitsgehaltes

Zusätzliche Arbeiten, wie z. B. das
Ausbessern von Fehl- und Schadstellen,
beschädigten Kanten, das Verfüllen von
Rissen im Untergrund oder das Arbeiten
unter erschwerten Bedingungen
(Hindernisse, Nachtarbeit etc.) sind vor
Beginn der Arbeiten durch das
ausführende Unternehmen vor Ort zu
beurteilen und ggfs. in das Angebot mit
aufzunehmen.
Einheit: m2

**00002.0002 Vorbehandlung von Wandflächen mit geeigneten Mitteln**
Untergrundvorbehandlung der zu
beschichtenden Wandflächen mit Kalkzementputz
der Putzmörtelgruppe P IIb oder höherwertig sowie
von zementgebundene Bauplatten  o. glw.
Der vorbeschriebene Wanduntergrund wird mit
geeigneten Mitteln zur Erzielung eines
tragfähigen, sauberen und saugfähigen
Untergrundes, frei von haftungsmindernden
Schichten. Mittels Industriestaubsauger
ist der Untergrund staubfrei hergestellt.
Der Untergrund muss nach der
Untergrundvorbehandlung die geforderten
Werte aus den technischen Unterlagen
des nachfolgenden Beschichtungssystems
aufweisen und zur Beschichtung geeignet sein.
Einheit: m2

**00002.0003 Abkleben von angrenzenden Bauteilen zum Schutz vor Verschmutzungen**
Angrenzende Bauteile sind mit geeignetem
Klebeband vor Verschmutzungen zu schützen.
Einheit: m2

**00002.0004 Egalisieren von Wandflächen mit einem Polymerreparaturschnellspachtel**
*** Bedarfsposition ohne GB
Schadstellen mit Betofix RM, einem hydraulisch abbindenden Schnellreparaturmörtel,
ausbessern. Mörtel auf trockenen bzw. mattfeuchten
Untergrund aufbringen.
Verarbeitungszeit: ca. 20 Min.
Schichtdicke einlagig: 1,5-10 mm
Schichtdicke zweilagig: < 20 mm, Verarbeitung:
Frisch-in-frisch
Schichtdicke in Ausbrüchen < 100 mm

(Mineralischer Korrosionsschutz in Verbindung mit
Remmers S-Protect M)

Verbrauch:
je mm Schichtdicke:
1,2 kg/m² Remmers Betofix RM
Einheit: m2

**00002.0005 Dreifache Versiegelung mit EP Universal**
Beschichten der vorbereiteten Fläche mit
 Epoxy Universal, einer
lösemittelhaltigen, rissüberbrückenden,
teerfreien Beschichtung auf
Epoxydharzbasis mit hoher
Chemikalienbeständigkeit und großem
Einsatzspektrum in mind. 3
Arbeitsgängen. Das angemischte Material
wird in geeigneter Weise, z. B. mit
einem Farbroller gleichmäßig auf den
Untergrund aufgebracht. Die werkseitig
vorgegebenen Intervallzeiten mind. 8
Std. bis max. 48 Std. sollten unbedingt
eingehalten werden, da es sonst zu
Verbundschwierigkeiten kommen kann.

Verbrauch:
mind. 1,20 kg/m²  Epoxy Universal <5590-5592>
(für drei Anstriche)
Einheit: m2
